# HSS Burghausen
Angebotsaufforderung (GAEB 90, DA83)
DV-Nummer: 2023
Währung: EUR

## Ladenfront Stadtplatz
Datum: 03.02.26

### Titel 00 Vorbemerkungen

*Hinweis*
Die Stadt Burghausen plant die Sanierung und
Revitalisierung
samt statischer und brandschutztechnischer
Ertüchtigung der
denkmalgeschützten Hans-Stethaimer-Schule. Die
Grundschule
befindet sich am Stadplatz 36 in Burghausen.

Der Schulkomplex besteht aus mehreren Bauteilen aus
unterschiedlichen Bauzeiten, wobei das Hauptgebäude von
1929/30 die historischen Gebäudeteile (den Stadterker
mit
gotischem  Eingangsraum im Osten sowie die drei sog.
Bürgerhäuser im Westen) in den Neubau integrierte.

- Bauteil A:
1. Hauptgebäude von 1929/30. Die Klassen- und
Fachunterrichtsräume sind hier untergebracht. Im
Erdgeschoss
befindet sich ein Laden.
2. Stadterker im Kern spätgotisch (Eingangsraum der
Schule
mit Kreuzrippengewölbe erhalten) mit barocker Fassade.
Hier
befinden sich der Ladeneingang im Erdgeschoss und in
den
Obergeschossen Verwaltung- und Differenzierungssräume.

- Bauteil B:
1. Drei sog. Bürgerhäuser (ehem. Knabenseminarhaus,
Salzburger Dienstbotenhaus, Pfarrorganistenhaus) aus
dem 18.
Jahrhundert. Die Räume der Mittagsbetreuung sowie die
Nebenräume der Turnhalle sind hier untergebracht.
2. Die Turnhalle wurde 1935/36 errichtet.

Die Maßnahme erfolgt nicht bei laufendem Schulbetrieb.

Standortbeschreibung, Erschließung

Die Schule liegt auf den Flurstücken Nr. 55 und 57.
Adresse ist
der Stadtplatz 36 in 84489 Burghausen. Direkt
gegenüber der
Schule befindet sich am Kirchplatz die Kirche St.
Jakob mit
ihrem 79 m hohen Turm.

Es gibt mehrere Zugänge zur Schule: Der Lehrereingang
befindet sich am Stadtplatz über die gotische
Eingangshalle.
Von hier gelangt man entweder über den Lichthof in den
Flur im
Erdgeschoss oder über eine Treppe in den Flur im 1.
Obergeschoss. Der Schülereingang liegt im Innenhof und
ist
über die Tordurchfahrt an der Südseite zu erreichen.
Mittagsbetreuung und Turnhalle erreicht man über einen
zusätzlichen überdachten Eingangsraum an der
Südostecke .
Die drei sog. Bürgerhäuser an der Burgsteig sind am
Hang
gelegen, oberhalb des Kirchplatzes. Die Turnhalle ist
in den
Hang gebaut.

84480 Burghausen
Windlastzone: 1
Schneelast (nach DIN EN 1991-1-3)
Schneelastzone :  3
Bodenschneelast:  sk = 1,64 kN/m²
Dachschneelast (DN 0° bis 30°): si = 1,31 kN/m²

Regenspenden (lt. Kostra DWD-2010R)
r(5,5)=406,7 l/(s x ha)
r(5,100)=763,3 l/(s x ha)
Notentwässerung =
Differenz r(5,100)- r(5,5) = 356,6 l/(s x ha)

Hinweise zum Bauablauf und zur denkmalgerechten
Sanierung

Besonderer Wert wird auf eine denkmalgerechte
Sanierung und
die sorgfältige Umsetzung des restauratorischen
Konzepts
gelegt.

Bei der Zufahrt zur Baustelle ist die besondere Lage am
Stadtplatz zu berücksichtigen (z. B. Engstellen,
besondere
Zufahrtszeiten morgens).

*Hinweis*
Die folgenden Vorgaben gelten für sämtliche Gewerke der
Baustelle.

*Hinweis*
Vom Bauherrn wird gemäß Baustellenverordnung ein
Koordinator für die Belange der Sicherheit und des
Gesundheitsschutzes eingesetzt. Der Koordinator
erstellt eine
Baustellenordnung in Anlehnung an die
Musterbaustellenordnung BauBG. Sie enthält Regelungen
zur
Organisation, Koordination und Überwachung des
Baustellenbetriebs.

Es bleibt dem Koordinator vorbehalten, nach
Mängelfeststellung
bei der Prüfung erforderliche Änderungen des
Arbeitsablaufes
des AN zu veranlassen. Der Koordinator kontrolliert die
Einhaltung des SiGe-Plans sowie der einschlägigen
Unfallverhütungsvorschriften und schreitet bei
erkennbaren
Gefahrenzuständen ein. Der AN ist zur unverzüglichen
Mängelbeseitigung verpflichtet. Vor Beginn seiner
Arbeiten hat
der AN dem SiGe-Koordinator seine beabsichtigten
Arbeitsverfahren sowie die vorgesehenen
Sicherheitsmaßnahmen anzugeben.

Die Tätigkeit des Koordinators befreit den AN nicht
von seiner
Abstimmungspflicht mit anderen Unternehmern
entsprechend §
8 ArbSchG und § 6 UVV "Allgemeine Vorschriften" (BGV
A1).
Die Verantwortlichkeit des AN für die Erfüllung der
Arbeitsschutzpflichten gegenüber seinen Beschäftigten
bleibt
unberührt. Der AN hat sein Personal und auch eventuelle
Nachunternehmer über den Inhalt der Baustellenordnung
zu
unterrichten. Die Einhaltung der Baustellenordnung ist
Teil der
Vertragserfüllung.

Die Lage von Leitungen, Kabeln, Kanälen etc. im
Arbeitsbereich
des AN ist vor Beginn der Arbeiten eigenverantwortlich
beim
zuständigen Versorgungsunternehmen bzw. der Bauleitung
in
Erfahrung zu bringen.

*Hinweis*
Bauzeitenplan
Der AN erhält mit der Auftragserteilung den
Bauzeitenplan. Der
AN ist verpflichtet, seine Arbeiten im Kontext des
geplanten
Bauablaufs auszuführen und entsprechend zu
koordinieren.

*Hinweis*
Der AN muss einen fachlich qualifizierten
deutschsprachigen
Bauleiter benennen.

Dieser muss während der Ausführung von Bauarbeiten des
AN
ständig anwesend und weisungsbefugt sein.

Vom AG wird eine Telefonliste als Aushang auf der
Baustelle
erstellt. Jeder AN hat hierzu die Angabe der Telefon-
sowie
Handynummer des Bauleiters bzw. Vorarbeiters zu machen.

*Hinweis*
Die Besprechungen finden wöchentlich statt. Die
Teilnahme des
Fachbauleiters ist verpflichtend.

*Hinweis*
Es sind Tagesberichte (Bautagebuch) zu führen und dem
AG
bzw. dem von diesem beauftragten Dritten wöchentlich in
digitaler Version zu übergeben. Es müssen alle Angaben
enthalten sein, die für die Abrechnung und Ausführung
von
Bedeutung sind. Ferner sind Angaben über Wetter,
Temperatur,
Zahl und Art der beschäftigten Arbeitskräfte, der
eingesetzten
Großgeräte, Abnahmen, Unterbrechnungen der
Arbeitszeit, mit
Angabe der Gründe, Unfälle und sonstige besonderen
Vorkommnisse aufzuführen. Der AG bzw. dessen
Bevollmächtigter bestätigen bei rechtzeitiger Vorlage
die
Kenntnisnahme durch Unterschrift, er ist berechtigt
abweichende Sachdarstellungen im Bautagebuch zu
vermerken.

*Hinweis*
Der AN erhält für die Ausführung seiner im LV
beschriebenen
Leistungen entsprechende
Ausführungsunterlagen.
Die Planunterlagen werden im PDF-Format digital
übergeben.
Die Kosten für die Erstellung der Planausfertigungen
trägt der
AN.

*Hinweis*
Der AN hat dem AG die Revisions- und
Bestandsunterlagen in
Papierform und digital zu übergeben. Der AG erhält
alle für den
Betrieb und die Nutzung des Gebäudes für das
entresprechende Gewerk relevante Unteragen,
Bestandspläne,
Sachverständigengutachten, Nachweis der verwendeten
Produkte, Gebrauchsanleitungen, Pflegeanleitungen etc.

*Hinweis*
Das Anbringen eigener Firmenschilder ist auf der
Baustelle
nicht zulässig.

Vom Bauherrn ist eine Bautafel aufgestellt.

*Hinweis*
Die Kosten für Baustrom und Bauwasser trägt der
Auftraggeber.
Anschlüsse für Baustrom und Bauwasser stehen auf der
Baustelle zur Verfügung.

*Hinweis*
Reinhaltung der Baustelle

Sämtliche durch den AN verursachte Verschmutzungen,
Baustoffreste und Abfälle sind täglich zu entfernen und
fachgerecht zu entsorgen. Dies ist in die jeweiligen
Einheitspreise einzukalkulieren.

Das Verpackungsmaterial gemäß Verpackungsverordnung
bleibt generell im Eigentum des Auftragnehmers und ist
eigenverantwortlich zu entsorgen.

Bei begründetem Verdacht auf Asbest bzw. auf
asbesthaltiges
Material sind die Arbeiten einzustellen und die
Bauleitung zu
informieren.

Beschädigung und Verschmutzung des öffentlichen
Straßenraums

Der AN hat Maßnahmen gegen Beschädigungen und
Verschmutzungen der Transportwege auf öffentlichen
Straßen
und Wegen bei der Ein- und Ausfahrt von Fahrzeugen aus
der
Baustelle zu treffen. Verschmutzungen sind mindestens
täglich
zu reinigen, bei groben Verschmutzungen auch mehrmals
täglich. Eine gesonderte Vergütung hierfür erfolgt
nicht.

*Hinweis*
Das Aufstellen von Wohnbaracken für auswärtige
Arbeitskräfte
oder Gastarbeiter wird nicht gestattet. Der Betrieb
einer
Baukantine über die tägliche Arbeitszeit hinausgehend
wird
nicht erlaubt. Ebenso ist der Aufenthalt von
Arbeitskräften in
Baracken nach der Arbeitszeit untersagt.

*Hinweis*
Für den Schutz gegen Baulärm gelten außer den
Anforderungen des BIMSCHG, der Allgemeinen
Verwaltungsvorschrift gegen Baulärm  Geräuschimmission
-
und der zusätzlichen landesrechtlichen Vorschriften
folgende
Festlegungen:
Im Einwirkungsbereich der Baustelle befindet sich ein
Nutzungsgebiet mit ausschließlich Wohnungen.
Folgende Immissionsrichtwerte sind einzuhalten:
von 7 bis 20 Uhr: 50 dB(A)
von 20 bis 7 Uhr: 35 dB(A)

Arbeitszeiten
Die Arbeitszeiten sind werktags, Montag bis Samstag,
von 7.00 bis 20:00 Uhr.

Zufahrt mit LKWs zur Baustelle morgens:
Aufgrund des starken Bus- und Fußgängerverkehrs am
Stadtplatz darf die Zufahrt zur Baustelle mit LKWs
nicht vor 8:00
Uhr erfolgen.

*Hinweis*
Abschlagszahlungen werden nur nach Vorlage eines
prüffähigen Aufmaßes bezahlt.
Die Aufmaßprüfung (der einzelnen Abschlagsrechnungen
und
der Schlussrechnung) erfolgt gemeinsam zwischen AN und
AG.
Die gemeinsamen Aufmaßprüfungen sind grundsätzlich
jeweils
vor der Rechnungsstellung durchzuführen, sofern mit
dem AG
keine anderweitige Regelung getroffen wird. Die
einzelnen
Abschlagsrechnungen sowie die Schlussrechnung sind
jeweils
mit farbig angelegten Aufmaßplänen, in denen alle
Abrechnungsmaße ersichtlich sind, zu belegen. Diese
Aufmaßpläne verbleiben mit jeder Rechnung beim
Auftraggeber. Es wird steigendes Aufmaß vereinbart

*Hinweis*
LV-Anlage 1 Konzept Baustelleneinrichtung
LV-Anlage 2 Übersicht Fassaden Stadterker
LV-Anlage 3 Stadterker Ladeneingang
LV-Anlage 4 Ladeneingang Nebentüre
LV-Anlage 5 Stadterker Blindtüre

*Hinweis*
Die angegebenen Maße sind Richtmaße.

### Titel 01 Schaufensterfront mit Markise und Nebent

**Ausführungsbeschreibung 0001 Schaufensteranlage mit Ladeneingangstüre**
*Schaufensteranlage mit Ladeneingangstüre*
Bei den in den Folgepositionen 0.1 mit 0.3
beschriebenen
Elementen handelt es sich um eine 3-teilige
Schaufensteranlage bestehend aus 2 festverglasten
Schaufenstern und einer mittig angeordneten
Ladeneingangstüre. Die 3 Elente sind zu koppeln, der
Befestigungsuntergrund ist Massivmauerwerk aus
Tuffstein,
teils aus Ziegel.
Die 3 Elmente werden oben mit einem gesimsartigen
Holzkasten für die Aufnahne einer Fallarmmarkise
zusammengefasst.
Die gekoppelten Fensterelemente erhalten als
Aufdopplung
einen zusätzlichen Blendrahmen aus profilierten
Hölzern und
innen eine Leibungsbekleidung und Fensterbänke

**01.1 Einfachfenster B 1280 mm H 2010 mm eintlg 1,3W/m2K RC1 Rahmen Laubholz Kopplung Isolierglas**
Einfachaußenfenster,
als Teil der vorbeschriebene Schaufensteranlage
Breite Blendrahmen '1280' mm,
Höhe Blendrahmen '2010' mm, einteilig, Wandaufbau im
Anschlussbereich einschalig, Befestigungsuntergrund
wie vor
beschrieben
bauphysikalische Anforderungen: Wärmeschutz DIN EN ISO
10077-1, DIN 4108-4 Uw kleiner gleich 1,3 W/m2K,
Einbruchhemmung RC 1 DIN EN 1627,
Rahmen aus Laubholz, Rohdichte mind. 0,45 g/cm3 bei
max.
15 % Holzfeuchte, Holzart Eiche, Kantelausbildung als
Vollholz,
Profilausprägung IV 78 DIN 68121-1,
Profilquerschnitt Fensterrahmen 100/78mm
Rahmenoberfläche innen und außen lasierend endbehandelt
inkl. Grundierung, Zwischenbeschichtung, Kanten- und
Hirnholzversiegelung; inkl. Ausbesserungen nach
Montage,
Befestigung des Rahmens im Mauerwerk mit
Laschen/Schlaudern/Krallen,
mit Kopplung, Lage der Kopplung seitlich einseitig,
als direkte
Kopplung entsprechend Zeichnung

Fenster transparent mit einer Füllung, aus Isolierglas,
Wärmeschutz gemäß GEG: Ziel Ug 1,1 W/m2K;
wärmetechnisch verbesserte Abstandhalter DIN EN ISO
10077-1,
Glashalteleisten nach Zeichnung, Wärmeschutz gemäß GEG:
Ziel Ug 1,1 W/m2K;
ESG-H außen, VSG innen

Abdichtung der äußeren Dichtebene mit imprägnierten
Fugendichtungsbändern aus Schaumkunststoff,
Beanspruchungsgruppe 1 DIN 18542, umlaufend, Dichtung
für
unteren Anschluss der äußeren Dichtebene mit
Fensteranschlussfolie, Dichtung für oberen Anschluss
der
äußeren Dichtebene mit Fensteranschlussfolie und
Foliendämmkeil, Anschluss unter Fensterbank,
Abdichtung der
inneren Dichtebene mit Dichtstoff (zulässige
Gesamtverformung
mind. 12,5 %), umlaufend, Dämmebene (Funktionsebene)
vollständig ausfüllen, mit Mineralwolle,
Ausführung gemäß Zeichnung.
Menge: 2,000 St

**01.2 Ladeneingangstüre, Einfachaußentür,**
Ladeneingangstüre, Einfachaußentür,
als Teil der vorbeschriebenen Schaufensteranlage
Breite Blendrahmen 1120 mm, Höhe Blendrahmen 2520 mm,
einflügelig (Anschlag/Öffnungsrichtung gemäß
Zeichnung),
Wandaufbau im Anschlussbereich einschalig,
Befestigungsuntergrund wie vor beschrieben,
bauphysikalische Anforderungen: Wärmeschutz DIN EN ISO
10077-1, DIN 4108-4, Ud = 1,3 W/m²K, Einbruchhemmung RC
1 DIN EN 1627 (einschl. hierfür erforderlicher
Beschläge/Glasaufbau),
Rahmen mit einem zusätzlichen Mittelfries
aus Laubholz, Rohdichte mind. 0,45 g/cm³ bei max. 15 %
Holzfeuchte, Holzart Eiche, Kantelausbildung als
Vollholz,
Profilausprägung IV 78 (systembezogen),
Profilquerschnitt Türstockrahmen 100/78mm
Türblattstärke 78mm
Rahmenoberfläche innen und außen lasierend endbehandelt
inkl. Grundierung, Zwischenbeschichtung, Kanten- und
Hirnholzversiegelung; inkl. Ausbesserungen nach
Montage,
Befestigung des Rahmens im Massivmauerwerk mit
Laschen/Schlaudern/Krallen,
mit Kopplung, Lage der Kopplung seitlich beidseitig,
als direkte
Kopplung (gemäß Schaufenster-Element / Zeichnung),
zusätzlichverstärkt mit Kopplungspfosten 60/100mm in
der
vollen Höhe des Türrahmens

Türflügel oberes Feld transparent (verglaste Füllung),
Verglasung analog Schaufensterposition:
Isolierglas, UV-beständiger Randverbund und
wärmetechnisch
verbesserte Abstandhalter DIN EN ISO 10077-1,
Glashalteleisten nach Zeichnung, Wärmeschutz gemäß GEG:
Ziel Ug 1,1 W/m2K;
ESG-H außen, VSG innen
Scheibengröße ca. 60/130cm

Türflügel unteres Feld: Vollholzfüllung Eiche, in
3-Schicht-Ausführung 60 mm mit Kerndämmung,
Sichtflachen Massivausführung, Außen und innen
18 mm, abgeplattet nach Zeichnung; verzugsarm,
mehrteilig
verleimt, Oberflache geschliffen. Einfügung in die
Rahmenkonstruktion mit profilierten Leisten gemäß
Zeichnung.
Füllungsgröße ca. 60/60cm

Abdichtung der äußeren Dichtebene mit imprägnierten
Fugendichtungsbändern aus Schaumkunststoff,
Beanspruchungsgruppe 1 DIN 18542, umlaufend,
Dichtung unterer Anschluss der äußeren Dichtebene im
Schwellen-/Bodenanschluss mit
Fenster-/Türanschlussfolie,
Dichtung oberer Anschluss der äußeren Dichtebene mit
Fenster-/Türanschlussfolie und Foliendämmkeil,
Abdichtung der inneren Dichtebene mit Dichtstoff
(zulässige
Gesamtverformung mind. 12,5 %), umlaufend,
Dämmebene (Funktionsebene) vollständig ausfüllen, mit
Mineralwolle,
Schwellen-/Bodenanschluss gemäß Zeichnung (inkl.
erforderlicher Dicht-/Anschlussausbildung passend zur
Schaufensterposition),
Ausführung gemäß Zeichnung.
Menge: 1,000 St

**01.3 Leibungsbekleidung innen**
aus gleichem Holz mit gleicher Oberflächenbehandlung
wie Tür-
und Fensterelemente,
3 seitig für das gesamte Ladenelement, seitlich und am
Sturz
aus Bohlen Querschnitt 160/40 mm
Menge: 1,000 St

**01.4 Fensterbänke**
aus gleichem Holz mit gleicher Oberflächenbehandlung
wie Tür-
und Fensterelemente,
Materialstärke 30 mm, Abmessung ca. 125/40 cm
als Auflage auf gemauerte Brüstung mit Anpassung an
runde
Stahlstützen nach Zeichnung
Menge: 1,000 St

**01.5 Blendrahmung Ladenfront uns Markisenkasten**
aus gleichem Holz mit gleicher Oberflächenbehandlung
wie Tür-
und Fensterelemente,
Blendrahmung bestehend aus:
4 Stück vertikalen Aufdopplungen Querschnitt 200/50
mm, l=ca.
200 cm, Profiliert nach Zeichnung
2 Stück dazu passenden Sockelstücken,
Querschn. 200/50 mm, l=ca.50cm, mit Ausfräsung nach
Zeichnung
1 Stück horizontale Aufdopplungen Querschnitt 300/50
mm,
l=ca.400cm, profiliert nach Zeichnung
Markisenkasten bestehend aus:
Vorderfront Querschnitt ca. 180/30m, l=ca. 400 cm,
Seitenbretter ca. 200/200/30mm
Deckbrett keilförmig Querschnitt ca. 250/40mm,
l=ca.400cm
für die Aufnahme bauseitiger Verblechung
Rückwand, Sondermaterial Multiplexplatte wasserfest ca.
400/30/3 cm, montiert auf verputzter Wand
Montage entsprechend Zeichnung
Menge: 1,000 St

**01.6 Fallarmmarkise, elektrisch, ohne Kassette**
Fallarmmarkise, elektrisch, ohne Kassette, Einbau in
vorbeschriebenen bauseitigen Markisenkasten

Liefern und fachgerecht montieren einer Fallarmmarkise
zur
Verschattung, bestehend aus Markisentuch, Tuchwelle,
Ausfallarmen, Konsolen/Befestigungsteilen sowie
elektrischem
Antrieb, komplett betriebsfertig, inkl. aller
Nebenleistungen.

Technische Anforderungen:

Bauart: Fallarmmarkise, ohne Kassette (offenes System),
geeignet für den Einbau in einen bauseitigen
Markisenkasten.

Länge der Tuchwelle: ca. 3,90 m.

Ausfallarme: Ausfallwinkel 70° (Nennwinkel), stabile
Ausführung
mit Federspannung, geräuscharm, wartungsarm.

Markisentuch: witterungs- und UV-beständig, farbecht,
schmutzabweisend imprägniert; Konfektion mit
Saum/Schweißnaht; Tuchfarbe/-dessin nach
Bemusterung/Angabe AG.

Gestell/Arme: stranggepresste Aluminiumprofile,
korrosionsgeschützt, pulverbeschichtet (Farbton nach
Bemusterung/Angabe AG); Verbindungsmittel aus
nichtrostendem Stahl.

Antrieb: elektrischer Rohrmotor 230 V, mit
einstellbaren
Endlagen, Überlastschutz; Motorleistung passend zur
Anlagenabmessung und Tuchfläche.

Steuerung: Bedienung über bauseitigen Schalter/Taster ;
Anschluss an bauseitige Elektroinstallation.
Erforderliche
Leitungszuführungen/Absicherung bauseits

Normen/Leistung: Ausführung nach DIN EN 13561
(Sonnenschutzanlagen  Außenliegende Markisen) inkl.
CE-Kennzeichnung; Windwiderstandsklasse ausreichend für
Einauort (Windlastzone siehe Vorbemerkungen
Baubeschreibung)
für Einbausituation im Markisenkasten geeignet.

Ausführung/Montage:

Einbau in bauseitigen Markisenkasten inkl. passender
Konsolen/Adapter zur Befestigung an der tragfähigen
Unterkonstruktion.

Vor Montage: örtliches Aufmaß, Prüfung der
Einbausituation
(lichte Maße, Revisionszugang, Befestigungsgrund) und
Abstimmung mit dem AG.

Justage, Probelauf, Einstellung der Endlagen,
Einweisung des
Nutzers/AG.

Lieferung der technischen Unterlagen
(Montage-/Wartungsanleitung, Datenblatt,
CE-/Konformitätsnachweise).

Abrechnungseinheit: 1 Stk. (komplett geliefert und
montiert,
betriebsfertig).
Menge: 1,000 St

**01.7 Nebeneingangstüre Laden**
Ladeneingangstüre, Einfachaußentür,
als Nebenzugangstüre zum Laden

Breite Blendrahmen ca,1380 mm,
Höhe Blendrahmen ca.2520 mm, einflügelig
(Anschlag/Öffnungsrichtung gemäß Zeichnung),
Wandaufbau im Anschlussbereich einschalig,
Befestigungsuntergrund wie vor beschrieben,
bauphysikalische Anforderungen: Wärmeschutz DIN EN ISO
10077-1, DIN 4108-4, Ud = 1,3 W/m²K, Einbruchhemmung RC
1 DIN EN 1627 (einschl. hierfür erforderlicher
Beschläge/Glasaufbau),
Rahmen mit einem zusätzlichen Mittelfries
aus Laubholz, Rohdichte mind. 0,45 g/cm³ bei max. 15 %
Holzfeuchte, Holzart Eiche, Kantelausbildung als
Vollholz,
Profilausprägung IV 78 (systembezogen),
Profilquerschnitt Türstockrahmen 100/78mm
Türblattstärke 78mm
Rahmenoberfläche innen und außen lasierend endbehandelt
inkl. Grundierung, Zwischenbeschichtung, Kanten- und
Hirnholzversiegelung; inkl. Ausbesserungen nach
Montage,
Befestigung des Rahmens im Massivmauerwerk mit
Laschen/Schlaudern/Krallen,

Türflügel oberes Feld transparent (verglaste Füllung),
Verglasung analog Schaufensterposition:
Isolierglas, UV-beständiger Randverbund und
wärmetechnisch
verbesserte Abstandhalter DIN EN ISO 10077-1,
Glashalteleisten nach Zeichnung, Wärmeschutz gemäß GEG:
Ziel Ug 1,1 W/m2K;
ESG-H außen, VSG innen
Scheibengröße ca. 80/100cm

Türflügel unteres Feld: Vollholzfüllung Eiche, in
3-Schicht-Ausführung 60 mm mit Kerndämmung,
Sichtflachen Massivausführung, Außen und innen
18 mm, abgeplattet nach Zeichnung; verzugsarm,
mehrteilig
verleimt, Oberflache geschliffen. Einfügung in die
Rahmenkonstruktion mit profilierten Leisten gemäß
Zeichnung.
Füllungsgröße ca. 80/60cm

Abdichtung der äußeren Dichtebene mit imprägnierten
Fugendichtungsbändern aus Schaumkunststoff,
Beanspruchungsgruppe 1 DIN 18542, umlaufend,
Dichtung unterer Anschluss der äußeren Dichtebene im
Schwellen-/Bodenanschluss mit
Fenster-/Türanschlussfolie,
Dichtung oberer Anschluss der äußeren Dichtebene mit
Fenster-/Türanschlussfolie und Foliendämmkeil,
Abdichtung der inneren Dichtebene mit Dichtstoff
(zulässige
Gesamtverformung mind. 12,5 %), umlaufend,
Dämmebene (Funktionsebene) vollständig ausfüllen, mit
Mineralwolle,
Schwellen-/Bodenanschluss gemäß Zeichnung (inkl.
erforderlicher Dicht-/Anschlussausbildung passend zur
Schaufensterposition),
Ausführung gemäß Zeichnung.
Menge: 1,000 St

**01.8 Blindtüre Südfassade Stadterker**
Blindtüre Südfassade Stadterker, Einfachaußentür,
als Vorblendung vor Elektroanschlusskästen

Breite Blendrahmen ca,1440 mm,
Höhe Blendrahmen ca.2480 mm, einflügelig
(Anschlag/Öffnungsrichtung gemäß Zeichnung),
Wandaufbau im Anschlussbereich einschalig,
Befestigungsuntergrund wie vor beschrieben,

Rahmen mit einem zusätzlichen Mittelfries
aus Laubholz, Rohdichte mind. 0,45 g/cm³ bei max. 15 %
Holzfeuchte, Holzart Eiche, Kantelausbildung als
Vollholz,
Profilquerschnitt Türstockrahmen 86/150mm
Türblattstärke 78mm
Rahmenoberfläche innen und außen lasierend endbehandelt
inkl. Grundierung, Zwischenbeschichtung, Kanten- und
Hirnholzversiegelung; inkl. Ausbesserungen nach
Montage,
Befestigung des Rahmens im Massivmauerwerk mit
Laschen/Schlaudern/Krallen,

Türflügel oberes und unteres Feld: Vollholzfüllung
Eiche, in
3-Schicht-Ausführung 60 mm,
Sichtflachen Massivausführung, Außen und innen
18 mm, abgeplattet nach Zeichnung; verzugsarm,
mehrteilig
verleimt, Oberflache geschliffen. Einfügung in die
Rahmenkonstruktion mit profilierten Leisten gemäß
Zeichnung.
Füllungsgrößen ca. 90/105cm und 90/65cm

Stockaufdopplung seitlich als UK für Blendrahmen,
Querschnitt
gesamt ca. 15/15 cm, zusammengesetzt nach Wahl AN,
Blendrahmen vertikal aus
2 Stück vertikalen Aufdopplungen Querschnitt 200/50 mm,
l=ca.200cm, Profiliert nach Zeichnung
2 Stück dazu passenden Sockelstücken,
Querschn. 200/50 mm, l=ca.50cm, mit Ausfräsung nach
Zeichnung

Stockaufdopplung oben horizontal als UK für
Blendrahmen,
Querschnitt ca. 15/15 cm,
1 Stück horizontale Aufdopplungen Querschnitt 60/160 mm
mit Profilleisten nach Zeichnung l=ca.180cm
Deckbrett keilförmig Querschnitt ca. 250/40mm,
l=ca.190cm
für die Aufnahme bauseitiger Verblechung
Menge: 1,000 St

**Ausführungsbeschreibung 0002 Schließ- und Montagetechnik für die Türelemente**
*Schließ- und Montagetechnik für die Türelemente*

**01.9 Mechanische Mehrfachverriegelung**
Mechanische Mehrfachverriegelung (Multipoint) nach EN
15685, mechanische Anforderungen nach EN 12209;
Einsteckschloss für Profilzylinder (PZ). Mindestens 3
Verriegelungspunkte inkl. Hauptfalle/-riegel;
durchgehende,
verstärkte Schließleiste/Schließbleche. Riegelauswurf
= 20 mm.
Profilzylinder nach EN 1303, Schlüsselsicherheit Grad
6,
Angriffswiderstand Grad D, mit Sicherungskarte.
Schutzbeschlag mit Ziehschutz nach DIN 18257 (min. ES1,
empfohlen ES2/ES3) oder EN 1906 SK-Klasse gleichwertig.
Bauteilziel: RC2, Nachweis als geprüfte
Systemkombination
nach EN 16271630
Menge: 3,000 St

**01.10 verdecktliegende Schwerlastbänder, 3D verstellbar,**
verdecktliegende Schwerlastbänder, 3D verstellbar,
nach EN
1935, Klasse = 7; z. B. Simonswerk TECTUS TE-Serie oder
gleichwertig. Tragfähigkeitsnachweis des Herstellers
für die
konkrete Blattkonfiguration (inkl. Glas, Beschläge,
Türschließer)
beilegen. Bandpositionen gemäß Hersteller-Montageplan
bei 4
Bändern je Türe (3. Band 250350 mm unter oberem Band,
4.
Band 250350 mm über unterem Band).
Zargen-/Flügelverstärkungen und Befestiger inkl.
Menge: 12,000 St

**01.11 Verdeckt liegender Türschließer für Außentür, nach EN 1154;**
Verdeckt liegender Türschließer für Außentür, nach EN
1154;
Auslegung passend zur Blattgröße ca. 1000 × 2500 mm, d
~ 80
mm; Endschlag/Schließgeschwindigkeit/Schließkraft
einstellbar.
Menge: 2,000 St

**01.12 Werk- und Montageplanung für alle vorbeschriebenen Elemente**
Für alle ausgeschriebenen Bauteile ist vor
Fertigungsbeginn
eine prüffähige Detailplanung mit allen erforderlichen
Detailschnitten, mit allen wesentlichen und
dazugehörigen
Anschlüssen eine Werk- und Montageplanung dem
Architekten
zur Genehmigung vorzulegen.
Die Integration der Fallarmmarkise der Position 01.6
in das
gesamte Ladenelement ist Teil dieser Werk- und
Montageplanung.
Die der Ausschreibung beiliegende Ausführungsplanung
ist
zugrunde zu legen.
Menge: 1,000 psch

### Titel 02 Stundenlohnarbeiten

*Hinweis*
ZTV Stundenlohnarbeiten

Die nachstehenden Verrechnungssätze sind unter
Beachtung
der preisrechtlichen Vorschriften zu ermitteln und
gelten
unabhängig von der Anzahl der abgerechneten Stunden.
Sie enthalten den tatsächlichen Lohn mit den
Zuschlägen für
Gemeinkosten, Sozialkassenbeiträge, vermögenswirksame
Leistungen und dergl., sowie Lohn und
Gehaltsnebenkosten.
Zuschläge für Nacht-, Sonn- und Feiertagsarbeiten sind
jedoch nicht eingerechnet.
Aufsichtsstunden werden nur nach vorheriger
Vereinbarung
vergütet.
Sollte der Bieter über eine unten aufgeführte
Berufsgruppe nicht
verfügen, hat er die nächsthöher qualifizierte
einzusetzen.

Stundenlohnarbeiten sind gemäß VOB/ B §15 zu
kalkulieren.
Mit der Ausführung der im Leistungsverzeichnis
vorgesehenen
Stundenlohnarbeiten, deren Notwendigkeit sich erst aus
dem
Bauablauf bzw. der Bestandssituation ergibt, dürfen
erst nach
schriftlicher Anzeige durch den AN und erst nach
ausdrücklicher, schriftlicher Anordnung durch den AG
begonnen
werden. Fehlt diese vorherige schriftliche Anordnung,
besteht
kein Vergütungsanspruch für Stundenlohnarbeiten.
Stundenlohnarbeiten unterliegen den Bedingungen des
geschlossenen Vertrages und sind Bestandteil der
Teilbzw.
Schlussrechnung.
Stundenlohnarbeiten unterliegen den Mängelansprüchen
und
somit auch dem vertraglich vereinbarten
Mängelbeseitigungseinbehalt.
Der Umfang der im Einzelfall zu erbringenden Leistung
wird bei
der Anordnung festgelegt. Die Stundenlohnlisten mit
Angabe
von Art und Ursache und den dafür aufgewendeten Stunden
sind getrennt nach Arbeitskräften sowie Angabe des
Materialverbrauchs und des Maschinen- und
Geräteeinsatzes
zu führen und werktäglich bei der OÜ, z.B. per
Faxversand,
einzureichen.

**02.1 Vorarbeiter/-in sämtliche Kosten/Zuschläge**
STLB-Bau 2019-10 091
Stundenlohnarbeiten durch Vorarbeiter/-in
der Verrechnungssatz für die jeweilige Arbeitskraft
umfasst
sämtliche Aufwendungen wie Lohn- und Gehaltskosten,
Lohn-
und Gehaltsnebenkosten, Zuschläge, lohngebundene und
lohnabhängige Kosten, sonstige Sozialkosten,
Gemeinkosten,
Wagnis und Gewinn.
Menge: 6,000 h

**02.2 Spezialbaufacharbeiter/-in sämtliche Kosten/Zuschläge**
STLB-Bau 2019-10 091
Stundenlohnarbeiten durch Spezialbaufacharbeiter/-in
der Verrechnungssatz für die jeweilige Arbeitskraft
umfasst
sämtliche Aufwendungen wie Lohn- und Gehaltskosten,
Lohn-
und Gehaltsnebenkosten, Zuschläge, lohngebundene und
lohnabhängige Kosten, sonstige Sozialkosten,
Gemeinkosten,
Wagnis und Gewinn.
Menge: 6,000 h

**02.3 Baufacharbeiter/-in sämtliche Kosten/Zuschläge**
STLB-Bau 2019-10 091
Stundenlohnarbeiten durch Baufacharbeiter/-in
der Verrechnungssatz für die jeweilige Arbeitskraft
umfasst
sämtliche Aufwendungen wie Lohn- und Gehaltskosten,
Lohn-
und Gehaltsnebenkosten, Zuschläge, lohngebundene und
lohnabhängige Kosten, sonstige Sozialkosten,
Gemeinkosten,
Wagnis und Gewinn.
Menge: 6,000 h

USt %: 19,00
